# FW Anbau Reetz
Angebotsaufforderung (GAEB DA XML 3.1, DA83)
Währung: EUR
Vergabeart: Offenes Verfahren
Eröffnung: 24.01.2018 10:00:00
Ende der Zuschlagsfrist: 24.01.2018
Erstellt mit: Nemetschek/ GXML Toolbox V3.13 R20101116, Allplan BCM 14.0.0 - 13.1.000, 15.07.2026

## 08 LOS 08 Trockenbau
Datum: 24.01.2018

*Hinweis: Allgemeine Baustellenbeschreibung*
Allgemeine Baubeschreibung
1. Vorbemerkungen

Der Feuerwehrstützpunkt der freiwilligen Feuerwehr Locktow Ziezow soll als Anbau an das Dorfgemeinschaftshaus in Ziezow errichtet werden.

Dazu soll mittig  eine Fahrzeughalle mit  angrenzendem Sozial und Umkleidebereich errichtet werden.

Breite : 16,60 m
Tiefe : 10,65 m
Höhe Traufe: 2,92 m
Höhe First Fahrzeughalle:  max. 5,48 m

eingeschossig mit einem symmetrischen  Satteldach mittig
und zwei Pultdächern seitlich

2. Angabe zur Baustelle
2.1 Lage:
- Landkreis Potsdam Mittelmark
- Gemeinde Planetal
- Ortsteil Ziezow
- Gemarkung Ziezow

2.2 Vorhandene öffentl. Verkehrswege
- Ziezower  Dorfstr.  = K 6928  und
- Brücker Str. = K 6928

2.3. Anschlußmögl. an Ver- und Entsorgungsleitungen
- Wasser unmittelbar im Baufeld vorhanden
- Elektro im Baufeld vorhanden
- eine detaillierte Benennung von Anschlüssen erfolgt
zum Baubeginn

2.4 Lager- und Arbeitsplätze
- im Baufeld bzw. im Umkreis von 20  m

2.5 Gewässer
- keine

2.6 Baugrundverhältnisse
- gemäß Baugrundgutachten - mitteldicht gelagerte Sande

2.7 Schutzbereiche allgemein
- vorhandenes DGH
- vorh. Baumbestand und Spielgeräte
- Straßenanbindungen
- Versorgungsleitungen
- Trafostation direkt angrenzend
- Pumpstation Schmutzwasser seitlich

2.8 Anlagen im Baubereich
(NUR INFORMATIV DA STÄNDIGE VERVOLLKOMMNUNG!!!!!)
- Anlagen der Edis (Leitungen + Trafostation)
- Deutsche Telekom
- Wasser- und Abwasseranlagen
  mit den dazugehörigen oberirdischen Einbauten

2.9 Verkehr im Baubereich
- ohne

2.10 Bestandschutz im Baubereich
- vorhandenes DGH
- vorh. Baumbestand und Spielgeräte
- Straßenanbindungen
- Versorgungsleitungen
- Trafostation direkt angrenzend
- Pumpstation Schmutzwasser seitlich

*Hinweis: Allgemeine Regelungen des LVs*
Allgemeine Regelungen des Leistungsverzeichnisses

Alle Positionen beinhalten die fachgerechte Ausführung
der beschriebenen Leistungen, incl. aller
Nebenarbeiten, wenn nicht ausdrücklich anders
beschrieben.

Die fachgerechte Entsorgung aller anfallenden
Materialien aus dem  Rückbau der vorh. Materialien ist
einzukalkulieren.

Für besonders überwachungsbedürftige Rückbaumaterialien
sind entsprechende Entsorgungsscheine beizubringen und
der Bauleitung unverzüglich nach erfolgter Entsorgung
zu übergeben.

Punktfolgen in der Beschreibung des
Leistungsverzeichnisses sind vom Bieter auszufüllen !

Es muß ein Bautagebuch mit üblichen Eintragungen und
dem Nachweis der entsorgten Materialien geführt
werden.

Der Auftragnehmer hat sich vor Ausführung der Arbeiten
mit den ortlichen Gegebenheiten vertraut zu machen.

Zusätzliche Leistungen sind nur nach Zustimmung durch
den Auftraggeber auszuführen.

Nachtragsleistungen, geänderte Leistungen und Mehrleistungen
sind rechtzeitig und vor Ausführung der Leistung anzuzeigen.

### Titel 01 Decken / Stützen / Wände

**01.10 GKF -Decke, abgehängt, 2x12,5,o.Dämmung**
Gipskarton-Decke, abgehängt,
feuerhemmend bestehend
aus:
-Unterkonstruktion aus einem Tragrost
aus Stahlprofilen als Grund- und
Tragprofil an der bestehenden geraden
Rohdecke mit Schnellabhängern, Draht mit
Öse, befestigen
-

Bekleidung aus Gipskartonbauplatten;

Plattenfugen und Schraubenköpfe

verspachteln; als Grundlage für Malerbzw. Tapezierarbeiten.

Grund- und

Tragprofil : CD 60/27/06

Beplankung : 2 x 12,5 mm GKF

feuerhemmend

Abhängehöhe : i.M. 10 cm

Einbauhöhe: 4,50 m

Angeb. Fabrikat : .............................................................
Menge: 90,000 m2
Gewerk: 039
DIN276-06: 353
Zeitansatz: 0,65

**01.20 PE-Folie, 0,2 mm, als Dampfbremse**
Dampfbremse als
PE-Folie, 0,2 mm stark,
unter der Dämmschicht,
zwischen den Sparren einlagig,
Stöße überlappt,
mit Kunststoffklebeband
luftdicht verklebt, verlegen.

Angeb. Fabrikat : ..........................................
Menge: 90,000 m2

**01.30 Wärmedämmung, D= 200, 035, zwischen Holzkonstr.**
*** Grundposition ZZ 10.0
Wärmedämmung der zwischen der erstellten Holzkonstruktion der Außenwände nach der gültigen
Wärmeschutzverordnung und der DIN 4108 herstellen.
Hierzu sind Steinfaser-Dämmplatten nach
DIN 18165, Baustoffklasse A 1 nach DIN 4102,
fugendicht zwischen der Holzkonstr. einzubauen.
Die Vorderkante der Dämmkeile und der Hölzer
sind bündig auszuführen. Die Hinterlüftung
(mindestens 20 mm freie Höhe des Strömungsquerschnitts) muß an allen Stellen gewährleistet
sein.

Die Dämmkeile sind gegenüber dem lichten Holzabstand mit ca. 1 cm Übermaß zuzuschneiden und preß
zwischen den Sparren einzubauen, Keilpaare sind
leicht gegeneinander zu verkeilen.

Dämmdicke: 200  mm
Wärmeleitfähigkeitsgruppe: 035

Angeb. Fabrikat: ..........................
Menge: 90,000 m2

**01.40 Wärmedämmung, D = 180, 035, zwischen Holzkonstr.**
*** Wahlposition ZZ 10.1
Wärmedämmung der zwischen der erstellten Holzkonstruktion der Außenwände nach der gültigen
Wärmeschutzverordnung und der DIN 4108 herstellen.
Hierzu sind Steinfaser-Dämmplatten nach
DIN 18165, Baustoffklasse A 1 nach DIN 4102,
fugendicht zwischen der Holzkonstr. einzubauen.
Die Vorderkante der Dämmkeile und der Hölzer
sind bündig auszuführen. Die Hinterlüftung
(mindestens 20 mm freie Höhe des Strömungsquerschnitts) muß an allen Stellen gewährleistet
sein.

Die Dämmkeile sind gegenüber dem lichten Holzabstand mit ca. 1 cm Übermaß zuzuschneiden und preß
zwischen den Sparren einzubauen, Keilpaare sind
leicht gegeneinander zu verkeilen.

Dämmdicke: 180  mm
Wärmeleitfähigkeitsgruppe: 0,35

Angeb. Fabrikat: ..........................
Menge: 90,000 m2

**01.50 Anschluss Wand,Brandschutzdecke,F30**
Anschluss der Brandschutzdecke an
massive Wand, gemäß Anwendungsbereich in
der bauaufsichtlichen Zulassung.
Gef. Feuerwiderstandskl. : F30A
Menge: 31,000 m
Gewerk: 039
DIN276-06: 353
Zeitansatz: 0,12

**01.60 Verstärkung Unterkonstruktion**
bestehend aus Holzbohlen
b = 200 mm
d = 25 mm
und auf Anweisung der Bauleitung
als zusätzliche Tragkonstruktion für diverse Ausbaugewerke

liefern und einbauen.
Menge: 6,000 m
DIN276-06: 0

**01.70 Zulage Aussparung**
wie vor, jedoch
Aussparungen für Sanitärleitungen
Größe: von  DN 70 bis DN 150
Menge: 3,000 St

**01.80 Zulage Dosenausschnitt**
Schalterdosenausschnitte
als Zulage,
zu vorbeschriebenen Montagewänden etc.,
Durchmesser 'bis 70 mm'
.
Menge: 3,000 St

**01.90 Abkoffern von Kabel- und Rohrtrassen**
im Decken- und Wandexel - horizontal und vertikal
bestehend aus  Ständerwerk und
Bekleidung aus Trockenbauplatten
d = 12,5 mm
Abwicklung 850 - 1000 mm
abgewinkelt  an Decken und Wänden
incl. der malerfertigen Verspachtelung und
Anschlußabdichtung
zu angrenzenden bzw. aufgehenden Bauteilen

Einbauhöhe : 3,00 m

Abrechnung nach Aufmaß
Menge: 4,000 m2

**01.100 Dauerelastischer Anschluß**
Anschlußfugen an starre Elemente wie
z. B. Fassaden, Stützen, Decken und
der gleichen in dauerelastischer Ausführung
überstreichbar.
Angebotenes Fabrikat: ......................
Menge: 38,000 m

**01.110 Revisionsklappe alu**
für Decken- und Wandeinbau
für  25  mm  (2*12,5mm) beplankte Konstruktionen
überstreichbar
eloxierter Alurahmen
Maße:
Breite

30 cm

Höhe  40 cm

Material: Aluminium

Farbe: ohne

liefern und einbauen

Angeb. Fabrikat: ...............................
Menge: 1,000 St
DIN276-06: 0

**01.120 Revisionsklappe Alu F-30 für Decken 60*60**
Revisionsklappe Alu-Star F-30 für Decken
mit  2*12,5 mm  Gipskartoneinlage

Maße außen 60 x 60 cm

  2* 12,5 mm GKF - Einlage
  Umlaufende im Brandfall aufschäumende Dichtung
  Einbau in Gipskartondecken
  Rahmen und Klappe aus stabilen Aluprofilen
  Klappe wird durch verzinkte Winkel auf der Anschlagseite gehalten
  Öffnung und Verschluss erfolgt durch Druck auf die Klappe
  Klappe lässt sich komplett herausnehmen

Einbauhöhe: 4,50 m

liefern und einbauen

Angeb. Fabrikat: ...............................
Menge: 1,000 St
DIN276-06: 0

**01.130 Zulage Deckenauslässe**
für bauseits vorhandene Geräte  als Zulage,
zu vorbeschriebenen Montagedecken  etc.,

für das Anarbeiten der Dampfsperre und GK Platten
in Rundungen
Durchmesser 'bis 200 mm'
.
Menge: 2,000 St

### Titel 02 Leistungen zum Nachweis

*Hinweis: Hinweis Leistungen zum Nachweis*
Stundenlohnarbeiten, die eventuell anfallen, sind vor
Arbeitsbeginn anzuzeigen und innerhalb von drei
Arbeitstagen bescheinigen zu lassen oder innerhalb
einer Woche an die Bauleitung zu schicken.

Später vorgelegte Rapportzettel können nicht
anerkannt werden.

Meister, Vorarbeiter und Kundendienstmonteure werden
mit den Stundensätzen für Facharbeiter vergütet.
In den Sätzen sind Auslösung sowie sämtliche Zulagen
enthalten.

Alle auf Nachweis auszuführenden Arbeiten werden bis
zur Fertigstellung der Anlage zu diesen Preisen
vergütet, Material wird zu den Angebots-Lieferpreisen
vergütet !

**02.10 Facharbeiterstunden**
*** Bedarfsposition ohne GB
Facharbeiterstunden für Arbeiten auf Anordnung der
Bauleitung einschl. aller Nebenkosten.
Menge: 1,000 h

**02.20 Helferstunden**
*** Bedarfsposition ohne GB
Helferstunden wie vor.
Menge: 1,000 h
